# Neubau Trampolinhalle Sportzentrum
Angebotsaufforderung (GAEB DA XML 3.3, DA83)
Projekt: 2022-05-G
Währung: EUR
Vergabeart: Offenes Verfahren
Eröffnung: 30.04.2026 00:00:00
Ausführungsbeginn: 23.07.2026
Ausführungsende: 09.09.2026
Auftraggeber: Sportstättenbetrieb der Stadt Cottbus, Dresdener Straße 18, 03050 Cottbus, Deutschland, Telefon +49 355 612-4513, E-Mail anita.engel@cottbus.de
Erstellt mit: NEVARIS/ GXML Toolbox V3.3 R20240815, NEVARIS 25.2.0, 17.04.2026

## 18 Sanitärtrennwände
Datum: 15.07.2025

*Hinweis: Einführung und Grundlagen*
1. Einführung und Grundlagen

Zur Schaffung einer optimalen Trainingsumgebung nach Turnierbedingungen soll im Sportzentrum Cottbus eine Spezialsporthalle als Neubau für das Trampolinturnen errichtet werden. Das geplante Vorhaben stellt komplexe und hohe Anforderungen an das Gebäude und die Gebäudetechnik. Ein vergleichbarer Neubau ist in Deutschland nicht bekannt.
Der Neubau der Trampolinhalle soll als Mischkonstruktion in Stahlbeton und Stahlbeton-Fertigteilen mit Leichtbauelementen sowie in massiver Bauweise errichtet werden. Eine Abstufung in der Höhe unterteilt den Neubau in einen zweigeschossigen Sozialtrakt mit Umkleidebereichen, Büros, Lagerflächen und Technikbereich und einen ca. 15 m hohen Hallenbereich, welcher sich sowohl außen als auch innen aufgrund seiner Dimensionierung abhebt. Hinzu kommt ein Verbindungsbau, welcher den Hallenneubau an das Bestandsgebäude baulich und funktional anbindet.
Im Rahmen einer umfassenden Grundlagenermittlung und Bedarfsplanung fanden frühzeitig Abstimmungen zwischen Bauherrn, Nutzern und Planern statt. Hierbei kamen themengebundene Recherchen zum Trampolinturnen wie auch Checklisten zur Klärung der baulichen und der anlagentechnischen Anforderungen der Nutzer zur Anwendung. Darüber hinaus fanden zur frühzeitigen Klärung der Genehmigungsfähigkeit bereits im Zuge der Vorplanung und auch der Entwurfsplanung Abstimmungen zu planungs- und bauordnungsrechtlichen Belangen mit den zuständigen Fachbereichen der Stadt Cottbus, der Bauaufsichtsbehörde, dem Behindertenbeauftragten, der Feuerwehr und dem Verkehrsflächenamt statt.
Bereits zum Planungsbeginn wurde als wesentlicher Teil der Aufgabenstellung die Umsetzung eines Vorhabens mit Vorbildfunktion hinsichtlich Gebäudeenergetik, Nutzerspezifik und entsprechender Außenwirkung definiert. Dazu gehörte die Untersuchung verschiedener Varianten zum Standort, zur Baukörperuntergliederung und im Besonderen zum Energetischen Standard. Ziel war dabei die Entwicklung eines ganzheitlichen und nachhaltigen Konzeptes, welches ein Optimum hinsichtlich Zweckmäßigkeit, Wirtschaftlichkeit und Ästhetik mit positiver und beispielhafter Außenwirkung darstellt.

Durch die Nutzung von Baulücken und den Anbau an Bestandsgebäude wird die Flächeninanspruchnahme und somit die Versiegelung insbesondere für zusätzliche Erschließungs- und Verkehrsflächen in den Freianlagen reduziert. Die zentrale Lage des Sportzentrums und eine sehr gute ÖPNV-Anbindung ermöglichen eine einfache Erreichbarkeit für alle Zielgruppen.
Im Ergebnis von Variantenuntersuchungen wurde als energetischer Standard der Passivhausstandard definiert. Im Laufe des Planungsprozesses wurde dabei Wert gelegt auf eine hochdämmenden Gebäudehülle und optimierte Fensterflächen sowie eine hohe Effizienz der Gebäudetechnik. Neben energieoptimierter LED-Beleuchtungstechnik kommen Lüftungsanlagen zur Anwendung, die die Gleichzeitigkeit der Nutzung von Gebäudebereichen sowie Möglichkeiten der Luft-Überströmung zwischen Gebäudebereichen berücksichtigt. Diese Planungsansätze wurden in der Energetischen Gebäudeplanung mit Hilfe einer Strömungssimulation untersucht. Im Ergebnis konnten trotz des angestrebten Passivhausstandards einige Systeme der Gebäudetechnik vereinfacht und damit Kosten optimiert bzw. reduziert werden.
Trotz der hohen baulichen und anlagentechnischen Anforderungen wurden Lösungen erarbeitet, welche den konzeptionellen und gestalterischen Ansatz aus der Vorplanung über die Entwurfsplanung bis hin zur Genehmigungsplanung beibehalten. Die Außenwände des Hallenbereiches werden aus beschichteten Sandwichelementen errichtet, welche durch die Art der Verarbeitung das geplante Erscheinungsbild gewährleisten und zusammen mit Stahlbetonfertigteil-Konstruktionen einem wirtschaftlichen Industriebau vergleichbar sind. Generell ist die Wirtschaftlichkeit der Gebäudekonstruktionen durch ein klar gegliedertes Tragwerk und eine sinnhafte, einfache Gebäudekubatur gegeben.
Die Wärmeversorgung erfolgt durch Fernwärme aus Kraft-Wärme-Kopplung. Die Nutzung erneuerbarer Energien durch Photovoltaik-Anlagen auf den Dachflächen liefert Strom zur Eigenversorgung. Extensiv begrünte Dachflächen ermöglichen die Rückhaltung und Speicherung von Regenwasser (Modell >Schwammstadt<).
Zur Überwachung und Reduzierung der Folgekosten und Betriebskosten ist ein zukunftsorientiertes technisches Gebäudemanagement geplant. Das beinhaltet neben einer intelligenten Gebäudesteuerung ein innovatives Energiemanagement und die effiziente Planung und Steuerung von Personal- und Gebäuderessourcen.
In der Planung erfolgt die Umsetzung des Raumprogramms und der funktionalen Anforderungen zweckmäßig und unter Berücksichtigung von Angemessenheit und Sparsamkeit. So entstehen beispielsweise durch den Anbau an das bestehende Ganztagesfunktionsgebäude Synergien durch die Doppel- bzw. Mitnutzung der bestehenden Sanitäranlagen für Besucher sowie der Erschließungsbereiche bei der barrierefreien Nutzung beider Gebäudeteile. Davon profitieren Bestandsbau und Neubau gleichermaßen. Die Trampolinhalle wird dabei vollumfänglich barrierefrei ausgeführt.

Der Neubau der Trampolinhalle im Sportzentrum Cottbus stellt ein innovatives Vorhaben dar, welches hohe Maßstäbe im nachhaltigen und nutzerorientierten Bauen setzt und eine bedeutsame Bereicherung für das Sportzentrum und die Stadt Cottbus ist.
Das Baugelände ist als Kampfmittelverdachtsfläche eingeordnet.

Flächenzusammenstellung

Folgende Nutzungsflächen wurden überschläglich für die Entwurfsplanung ermittelt:

Trampolinhalle-Sportfläche: 979 m²
inklusive Gymnastikfläche: 144 m²
Zuschauerbereich: 113 m²
Athletikraum: 33 m²
Lagerräume: 68 m²
Büroräume: 75 m²
Hallenwart: 15 m²
Sanitär- und Umkleideräume: 103 m²
Reinigungsgeräte: 5 m²

Gesamtflächen nach DIN 277:
Bruttogrundfläche (BGF): 2111,83 m²
Nettoraumfläche (NRF): 1902,88 m²
Nutzfläche (NUF): 1427,75 m²
Verkehrsfläche (VF): 323,27 m²
Technikfläche (TF): 151,86 m²

*Hinweis: Baustellenbedingungen*
2. Baustellenbedingungen

2.1 Baustelleneinrichtung
Die übergeordnete Baustelleneinrichtung wird entsprechend dem Baustelleneinrichtungsplan durch den AG zur Verfügung gestellt.
Die Bereitstellung von Aufenthalts- und Lagerräumen durch den AG ist nicht möglich. Gleiches gilt für erforderliche Sozialräume (wie z.B. Aufenthalts-, Umkleideräume usw.).
Mit Schotter/Splitt befestigte Flächen/Baustraßen werden im Rahmen der bauseitigen Errichtung der Baustelleneinrichtung entsprechend dem BE-Plan hergestellt.
Im Rahmen der Errichtung der Baustelleneinrichtung werden Sanitärcontainer zur Mitbenutzung zur Verfügung gestellt.

Hebezeuge, Mobilkräne und andere Transporthilfsmittel sind Leistungsbestandteil des AN.
Sollten diese benötigt werden, ist in Abhängigkeit der gewählten Technologie des AN die Dimensionierung sowie alle damit in Verbindung stehenden vorbereitenden Leistungen wie Lastverteilerplatten, Bemessungen u.s.w. entsprechend bei der Kalkulation zu berücksichtigen.

Das Vertragen der Baumaterialien, Stoffe, Bauteile u.dgl. zum vorgesehenen Einbauort ist Leistungsbestandteil des AN und entsprechend bei der Kalkulation zu berücksichtigen.

Standorte für Abfallcontainer, LKW, Hebezeuge u.dgl. sind im Baustellenbereich gemäß beigefügtem BE-Plan möglich.

Bauseits wird durch den AG ein entsprechendes Arbeits- und Schutzgerüst einschließlich Dachfanggerüst zur Verfügung gestellt.

2.2 Anschlüsse für Wasser und Energie

Baustrom und allgemeine Baubeleuchtung werden bauseits durch ein separates Unternehmen eingerichtet.

Der AG stellt somit einen zentralen Baustromanschluss 173kVA/ 250A incl.
1Stück Krananschluß - Kasten 86kVA
1 Stück Endverteiler 86kVA
Ausstattung mind.:
6xSchuko 230 V AC
1xCEE 63 A/400 V
2xCEE 32 A/400 V
3xCEE 16 A/400 V

und die Baustellengrundbeleuchtung, zur Verfügung.

Die Arbeitsplatzbeleuchtung erfolgt durch den AN und wird nicht gesondert vergütet.
Für die Entnahme von Bauwasser steht ein Entnahmepunkt auf dem Baugrundstück zur Verfügung.

Der Verbrauch Baustrom/Bauwasser wird gesondert berechnet (siehe ZTV).

2.3 Bautagebuch
Der AN ist verpflichtet, täglich ein Bautagebuch zu führen.
Je eine Durchschrift ist dem AG mit Fertigstellung der Leistung
(Schlussrechnung) zu übergeben.

2.4 Entsorgung
Entsprechend den im Leistungsverzeichnis angegebenen
Abfallschlüsselnummern ist die Trennung der zu
entsorgenden Materialien durch den AN vorzunehmen. Die
weitere Behandlung erfolgt nach der festgestellten
Überwachungsbedürftigkeit gemäß KrWG unter
Beachtung der Überlassungs- bzw. Andienungspflichten
gemäß KrWG und SAbfEV. Die jeweils bezeichneten
Nachweise gemäß NachwV sind durch den AN
lückenlos mit korrekter Ausweisung der Baustelle beizubringen. Sie bilden die Grundlage für die Abrechnung der Entsorgungsleistungen.
Anfallender Schutt sowie Abfallstoffe sind täglich zu beseitigen, bzw. in Container zu lagern.
Die Schuttcontainer sind so abzudecken, dass keine Staubentwicklung außerhalb des Gebäudes entsteht.
Der AN hat die fachgerechte Entsorgung zu garantieren und einen Nachweis über die Entsorgung zu erbringen.
Container- sowie Kippgebühren für die Schuttbeseitigung werden nicht besonders vergütet, sie sind in die Einheitspreise einzukalkulieren.

2.5 Bauleitung des AN
Für die verantwortliche Leitung und Beaufsichtigung der
übertragenen Arbeiten von Beginn bis Fertigstellung
ist durch den AN ein kompetenter, deutschsprachiger Vertreter
mit den notwendigen fachlichen und persönlichen Fähigkeiten
zu benennen. Des Weiteren hat stets ein deutschsprachiger
Mitarbeiter auf der Baustelle anwesend zu sein.
Bei Materiallieferungen müssen Mitarbeiter des AN zur Annahme
vor Ort sein, die Lieferungen werden nicht vom AG oder seinen
Vertretern entgegengenommen.
Hebezeuge und andere Transporthilfsmittel werden dem AN
bauseits nicht zur Verfügung gestellt.
Die Anlieferung erfolgt ausschließlich über die im BE-Plan
ausgewiesenen Zufahrten.
Lagermöglichkeiten innerhalb des Gebäudes können nicht
zur Verfügung gestellt werden.
Das Aufstellen von Materialcontainern, Lagerplätzen u.ä.
auf den im  BE-Gelände dafür vorgesehenen Flächen sind
im Vorfeld über die Bauüberwachung des AG genehmigen
zu lassen.
Die Anfuhr von Stoffen und Bauteilen sowie Montagen,
Kraneinsätzen oder sonstigen Vorgängen, die den Baustellenbetrieb
beeinträchtigen, ist der Bauüberwachung des AG mindestens eine
Woche vorher mitzuteilen sowie im Rahmen der wöchentlichen
Bauberatungen verbindlich abzustimmen.
Alle damit verbundenen Aufwendungen sind in Abhängigkeit
der vom Auftragnehmer gewählten Technologie in die Einheitspreise
 einzukalkulieren und werden nicht gesondert vergütet.

2.6 Baureinigung, Ordnung, Sicherheit
Nach jedem Arbeitstag ist die Baustelle vollständig von
Material, Werkzeugen, Hilfsmitteln, Abbruch-, Rest und
Verpackungsmaterial sowie sonstigen Verschmutzungen
eigenverantwortlich zu beräumen. Anfallender Schutt
sowie Abfallstoffe sind täglich zu beseitigen. Die
Arbeitsplätze sowie montierte Elemente sind nach
Beendigung der täglichen Arbeitszeit unfallsicher zu
hinterlassen.

2.7 Örtliche Situation
Im BE-Plan ist die beanspruchbare Fläche für alle am Bau beteiligten
Unternehmen ausgewiesen.
Den Bietern wird vor Angebotsabgabe die Möglichkeit der
Objektbesichtigung nach Anmeldung beim AG eingeräumt.

2.8 Schutz des Bestandes
Die vorhandenen baulichen Anlagen, sowie bereits
fertiggestellte Bauteile sind durch den AN für den
Zeitraum der Bauarbeiten vor Beschädigungen sowie vor
Verunreinigungen zu schützen. Überquerungen
befestigter Flächen mit schwerem Gerät sind ohne
Absprache und Zustimmung durch den AG nicht gestattet.
Materiallieferungen können nur auf den vom AG
zugewiesenen Plätzen innerhalb des Grundstückes,
beschränkt auf den Tagesbedarf, gelagert werden. Eine
Besichtigung der örtlichen Verhältnisse wird
angeraten. Eventuelle Beschädigungen an baulichen
Anlagen sind vom AN in eigener Verantwortung zu
beseitigen und der Urzustand ist wieder herzustellen.

2.9 Sicherheitstechnische Hinweise
2.9.1 Vorbemerkung
Für das Bauvorhaben wird ein Sicherheits- und
Gesundheitsschutzplan (nachfolgend SiGe-Plan) sowie eine
Baustellenordnung erarbeitet. Die darin enthaltenen Festlegungen zu
Arbeitssicherheit, Brandschutz, Gesundheitsschutz und Umweltschutz
werden verbindlicher Bestandteil des VOB-Vertrags.
Zudem ist ein Schweißerlaubnisschein zu erstellen/mit dem AG abzustimmen.

2.9.2 Koordination
Entsprechend der Baustellenverordnung wird auf der Baustelle ein
Koordinator tätig, der vom AG bestellt wird. Der Koordinator ist
verantwortlich für die Erstellung und bei erheblichen Änderungen in
der Ausführung des Vorhabens für die Anpassung des SiGe-Planes,
welcher in Zusammenarbeit mit den AN und den entsprechenden
Behörden festgelegt wird.

Darüber hinaus erfüllt der Koordinator während der Ausführungsphase
folgende Aufgaben:
- Einweisung der Verantwortlichen der am Bau beteiligten
Unternehmen;
- regelmäßige Kontrolle der Einhaltung der Festlegungen des
SiGe-Planes durch die Arbeitgeber und Selbständigen;
- Einschreiten bei erkennbaren Gefahrenzuständen und Veranlassen
geeigneter Maßnahmen zur Gefahrenabwehr;
- Unterstützung der Bauleitung zur Abstimmung der Zusammenarbeit
der Arbeitgeber aus sicherheitstechnischer Sicht vor Beginn der
Ausführung der Arbeiten;
- Mitwirkung der Vorbereitung besonders gefährlicher Arbeiten.

Die Hinweise des Koordinators bezüglich Sicherheit und
Gesundheitsschutz auf der Baustelle sind unverzüglich zu befolgen.

Der AN wird verpflichtet, seinen Mitarbeitern eindeutig und klar
schriftlich mitzuteilen, dass den Hinweisen des Koordinators in Bezug
auf Sicherheit und Gesundheitsschutz unbedingt Folge zu leisten ist
und dass bei Zuwiderhandlungen die Genehmigung zum Betreten der
Baustelle entzogen wird.

2.9.3 Sicherheits- und Gesundheitsschutzplan
Der Sicherheits- und Gesundheitsschutzplan ist vom AN verbindlich zu
übernehmen. Der AN hat zu gewährleisten, dass seine Beschäftigten
über alle im SiGe-Plan festgelegten Maßnahmen des Koordinators
nachweislich informiert werden und die Festlegungen des
SiGe-Planes und der Baustellenordnung einhalten.

Die Baustellenordnung und der Sige-Plan wird durch die örtliche
Bauüberwachung ständig erreichbar, gut sichtbar ausgehangen.
Der AN ist verpflichtet, seine Mitarbeiter auf die Baustellenordnung
und den Sicherheits- und Gesundheitsschutzplan hinzuweisen und
sie in diesen zu unterweisen.

3. Schlussdokumentation, Verwendbarkeitsnachweise

In Vorbereitung der Übergabe des Bauvorhabens an den Nutzer ist die vollständige Schlussdokumentation (in geordneter Form mit Inhaltsverzeichnis) der Bauleitung zur Verfügung zu stellen, in 2-facher Papierausfertigung und 1-fach digital auf Datenträger (CD) oder per eMail, im PDF-Format.
Dazu zählen u.a. (soweit zutreffend):
- Fachunternehmererklärung
- Bautagesberichte
- Prüfbescheinigungen, Zertifikate, Zulassungen, Übereinstimmungserklärungen
- bauphysikalische bzw. technische Nachweise
- Einbau- und Wartungsanleitung
- Wartungsvertrag
- Reinigungs- und Pflegeanleitungen
- Lieferscheine als Beleg der geforderten Materialgüte
- Zusammenstellung der verlegten Beläge bzw. verwendeten Farben, gegliedert nach Verwendungsort, Hersteller und Produktbezeichnung mit Farb-Nr. für spätere Nachbestellungen
- Prüfprotokolle / Bescheinigungen u.a. Prüfstatiker
- Protokolle von Sachverständigenabnahmen und Sachkundigenabnahmen
- Revisionsunterlagen (technische Gewerke)

Bereits vor Ausführungsbeginn sind alle Genehmigungen, Zulassungen, Prüfzeugnisse, Übereinstimmungserklärungen und Aufzeichnungen über die Prüfung von Bauprodukten der einzubauenden Bauprodukte der Bauleitung vorzulegen, d.h. in einer geordneten Dokumentation digital auf Datenträger (CD) oder per eMail, im PDF-Format zu übergeben.

Eventuell entstehende Aufwendungen sind in der Kalkulation zu berücksichtigen.

*Hinweis: Hinweise zur Ausführung*
4. Hinweise zur Ausführung

4.1 Für alle Positionen sind die jeweiligen Verarbeitungsrichtlinien, Verlegeanleitungen und sonstigen Vorgaben des gewählten Herstellersystems zu beachten.
Die erforderlichen Aufwendungen sind in den Einheitspreisen zu berücksichtigen und werden nicht gesondert vergütet.

4.2 Schnittstellendefinition mit anderen Gewerken:
- Abstimmung mit bauseitigem Maler, Fliesenleger und Objektplaner
- Abstimmung mit anderen an der Bauausführung beteiligten Unternehmen, insbesondere mit den Gewerken des Ausbaus und der Haustechnik.
Diese Abstimmungsaufwendungen sind in die Einheitspreise der betreffenden Positionen einzukalkulieren.

4.3 Bauabschnitte
Unabhängig vom Aufmessen vor Fertigung erfolgt die Montage in drei zeitlich und räumlich Abschnitten,
Diese Situationen sind entsprechend bei der Kalkulation zu berücksichtigen.

4.3 Vor Beginn solcher Leistungen, die nach der Leistungserbringung nicht mehr nachvollziehbar sind, hat der Auftragnehmer das Aufmaß auf der Grundlage der vorliegenden Ausführungsplanung zu erstellen und die Bestätigung des Auftraggebers, bzw. des mit der Bauüberwachung beauftragten Ingenieurbüros einzuholen.
Soweit nicht anders beschrieben, gelten die vom AG übergebenen Ausführungspläne als Abrechnungsgrundlage.
Für alle Leistungen, die nicht anhand der Planunterlagen ablesbar sind, sind durch den AN prüffähige Unterlagen zu erstellen, d.h. entsprechende Skizzen bzw. Anlagen einschließlich aller erforderlichen Maßangaben zu fertigen und der Abrechnung zur Prüfung beizulegen.

4.4 Bei Bemusterungen dürfen nur solche Baustoffe und -arten vorgestellt werden bzw. zur Ausführung kommen, die den Anforderungen der Planung, der Auftragserteilung und den anerkannten Regeln der Technik entsprechen. Die Auswahlentscheidung bei Bemusterungen setzt voraus, dass die Anforderungen gemäß Planung erfüllt werden.

*Hinweis: Leistungsumfang*
Auf Grundlage dieser Leistungsbeschreibung sowie der beiliegenden Ausführungszeichnungen ist das Angebot positionsuntersetzt entsprechend der aufgeführten Positionen aufzustellen. Alle Leistungen verstehen sich als Komplettleistungen einschl. aller für die volle Funktionsfähigkeit erforderlichen Maßnahmen.

Abkürzungen:
AN=Auftragnehmer
AG=Auftraggeber
KMD=Kampfmittelräumdienst
L/B/H/T=Länge/Breite/Höhe/Tiefe

### Titel 1 Sozialtrakt

#### Untertitel 1.1 WCs

**Ausführungsbeschreibung 1 Ausführungsbeschreibung**
*01*
Sanitärtrennwandanlagen für WC-Kabinen in öffentlichen Gebäuden

Höhe:
ca. 2000 mm, einschl. ca. 150 mm Bodenfreiheit.

Wände und Türblätter:
ca. 13 mm starke, beschichtete HPL-Vollkernplatten nach DIN EN 438 (DIN 16926),
wasserbeständig, widerstandsfähig gegen Beschädigungen und besonders pflegeleicht,
umweltfreundliche Materialien (PVC- und FCKW-frei)
sichtbare Kanten gerundet, verletzungsfrei,
Türbreite Standard, Nennmaß ca. 650 mm,

Profile:
Stabilisator und Türanschlagprofile
Wandanschluss durch U-Profile (ca. 30/24 mm)
alle Profile in eckiger Ausführung, aus Edelstahl V2A
verdrehsicher befestigt,
Verbindungen jederzeit nachstellbar,

Füße:
um ca. 150 mm zurückgesetzt, standoptimiert,
Befestigung geklebt, geeignet für Fußbodenheizung und Nassbereiche,
Edelstahl V2A
mindestens 3-fache Verschraubung, stufenlose Höhenverstellung
Die trittfesten Abdeckrosetten aus Edelstahl V2A,
leicht anzuheben für Reinigungszwecke,

Beschläge:
3 kräftige 3-Rollen-Bänder (Ø ca. 20 mm) je Tür,
leichte Wartung,
selbstschließend,
Türknopfgarnitur aus Edelstahl V2A,
Riegel- WC-Schloß mit geräuscharmer Schließung,
WC-Verriegelung aus Edelstahl V2A,
mit Schauscheibe rot/weiß und Metall-Notdornöffnung,
Türstopperhaken aus Edelstahl V2A, mit Gummipuffer, schwarz,
Länge ca. 10 cm, Durchmesser ca. 15 mm, verdeckt befestigt,
mit Abdeckrosette, Edelstahl V2A

Optik Wand- und Türoberflächen:
dunkelgrau gemäß Standardkollektion des gewählten Herstellersystems

**1.1.10 Trennwandanlagen WC Raum 0.05.1**
*** gemäß Ausführungsbeschreibung 1
gemäß Ausführungsbeschreibung 01

WC-Trennwandanlage mit 4 Stück Kabinen,
Vorderwand, Länge ca. 3,44 m,
3 Stück Zwischenwände, Länge je ca. 1,45 m,
4 Türen, Position jeweils mittig der Kabine,
Wandanschluss an Trockenbau, gefliest,
Fußboden: Heizestrich, gefliest,

Ausführungsort: WC Damen Erdgeschoss, Raum 0.05.1
Menge: 1,000 St

**1.1.20 Trennwandanlagen WC Raum 0.03.1**
*** gemäß Ausführungsbeschreibung 1
gemäß Ausführungsbeschreibung 01

WC-Trennwandanlage mit 2 Stück Kabinen,
Vorderwand, Länge ca. 2,16 m,
1 Stück Zwischenwand, Länge ca. 1,45 m, Position außermittig,
2 Türen, 1 mittig der Kabine, 1 außermittig
Wandanschluss an Trockenbau, gefliest,
Fußboden: Heizestrich, gefliest,

Ausführungsort: WC Herren Erdgeschoss, Raum 0.03.1
Menge: 1,000 St

**1.1.30 Schamwand**
*** gemäß Ausführungsbeschreibung 1
gemäß Ausführungsbeschreibung 01

jedoch
keine WC-Kabine,

Schamwand, nur wandbefestigt,
1 Schamwand ca. 45/80 cm,
jeweils mittig zwischen den Urinalen,
Wandanschluss an Trockenbau, gefliest,

Ausführungsort: WC Herren Erdgeschoss, Raum 0.03.1
Menge: 2,000 St

**1.1.40 Duschtrennwand**
*** gemäß Ausführungsbeschreibung 1
gemäß Ausführungsbeschreibung 01

jedoch als Duschtrennwand zwischen zwei Duschplätzen,
nassraumgeeignet,
Optik Wand- und Türoberflächen:
Standardkollektion

Länge je ca. 0,80 m, Höhe 2,00 m,
ohne Vorderfront,
Wandanschluss an Trockenbau, gefliest,
Fußboden: Heizestrich, gefliest

Ausführungsort: Waschen D Raum 0.05.2, Waschen H Raum 0.03.2, Erdgeschoss
Menge: 4,000 St

Nachhaltigkeit:
  Berechnungsfläche: BGF
